# Energetische Sanierung Doppelturnhalle Finsterwalde
Angebotsaufforderung (GAEB DA 2000 1.2a, DA83)
Projekt: 22-016
Währung: EUR
Ausführungsbeginn: 01.08.2023
Ausführungsende: 30.11.2024
Auftraggeber: Bauconzept (C300106258), E-Mail h.wich@bauconzept.com
Erstellt mit: NEVARIS/ GXML Toolbox V3.3 R20240815, NEVARIS 25.2.0, 26.06.2026

## Los 15: Prallwand

*Hinweis: Vorbemerkungen*
Baubeschreibung

Bauherr:
Stadt Finsterwalde
Schloßstraße 7/8
03238 Finsterwalde

Projekt: Energetische Sanierung der Doppelturnhalle Finsterwalde

Projektadresse: Doppelturnhalle Finsterwalde, August-Bebel-Str. 18, 03238 Finsterwalde

ALLGEMEINE ANGABEN:
Es handelt sich um ein 4-geschossigen Klinkerbau mit Teilunterkellerung im Haupttrakt.
Das Bauwerk ist etwa 39 m lang und 14 m breit. Ausgehend von Oberkante Gelände bis Oberkante
First kann die Bauwerkshöhe mit etwa 23 m angegeben werden. Im Gebäude sind im EG und 1 .OG zwei Turnhallen übereinander angeordnet. Aufgrund der Turnhallenhöhen von ca. 6 und 8 m sind die giebelseitigen Bereiche von Umkleiden, Geräteräumen usw. durch jeweils ein zusätzliches Zwischengeschoss gegliedert.
Die Planung umfasst die energetische Sanierung sowie die barrierefreie Erschließung des gesamten Gebäudes einschließlich der Ergänzung eines Aufzuges, die Neuordnung der Sanitär- und Umkleidebereiche in allen Geschossen des östlichen Gebäudebereichs (Haupttrakt), die Anordnung der erforderlichen Technikflächen sowie die Abgrenzung der Bereiche für Sport- und Lagerflächen in den Hallen und im westlichen Gebäudeteil (Nebentrakt).
Die Doppelturnhalle wird derzeit mit Erdgas versorgt. Mit der Sanierung des Gebäudes wird diese an das Fernwärmenetz angeschlossen.
Zunächst erfolgt die Entkernung mit Beseitigung alter Technik. Das Dach wird neu gedeckt und die Klinker-Fassade gereinigt, wobei Fenster und Türen erneuert werden. Im Innenbereich werden neue Wände mittels Trockenbau errichtet und das Raumkonzept neu umgesetzt. Die technischen Einrichtungen werden komplett erneuert. Die Turnhalle erhält einen Sportboden, andere Räume werden gefliest bzw. mit Linoleum ausgelegt.

GEGEBENHEITEN BAUSTELLE:
Die Doppelturnhalle befindet sich in der August-Bebel-Straße 18 und gehört zur Grundschule Stadtmitte der Sängerstadt Finsterwalde.
Die Baustellenzufahrt erfolgt über die Feuerwehrzufahrt von der August-Bebel-Straße 18 aus. Im Bereich Feuerwehrzufahrt dürfen keine Baustoffe und Kraftfahrzeuge abgestellt werden.

DENKMALSCHUTZ:
Die Doppelturnhalle ist ein Einzeldenkmal und wurde 1928 eingeweiht. Sie stellt auf Grund ihrer Bauform wie auch ihrer vielen bauzeitlichen Details eine Besonderheit im Land Brandenburg dar. Neben der markanten expressionistischen 20er Jahre Gestaltung des Äußeren sind auch im Inneren die originalen Gestaltungselemente, wie beispielsweise Türen, Sportgeräte und Wandverkleidungen fast vollständig erhalten und bilden einen wesentlichen Denkmalwert des Gebäudes.

KONSTRUKTION:
Außenwände: Ziegelmauerwerk
Fenster/Türen: Unsanierte Bereiche: zweiflügelige Holzkastenfenster bzw. Einfachfenster,
Außentüren aus Holz.
Geschossdecken: Stahlbetonrippendecken, Rippenabstand und -Höhe in Abhängigkeit der Stützweite.
Oberseitig mineralischer Estrich, auch mehrlagig, teilw. Steinholzestrich. Unterseitig Deckenputz mit Leisten und Schilfrohr als Putzträger.
Decke Abstellraum zwischen EG/1. ZG und OG/2. ZG Holzbalkendecke.
Decken der Emporen: Stahlbetonplatten
Decken Galeriebereiche: Stahlträger mit aufliegenden Hohldielen
Decke obere Halle zum Dachgeschoss: Unterseite Brettschalung geputzt, Holzkonstruktion mit gebogenen Bindern. Zwischen den Bindern liegt ein Korkdämmstoff und eine Mineralwolldämmung mit insg. 8cm Dicke, darauf eine Bitumenpappe.

GEPLANTE SANIERUNGSMASSNAHMEN:

Außenwände:
- Trockenlegung der Grundmauern
- Fassade reinigen und Fehlstellen ausbessern
- wärmeschutztechnische Aufbesserung durch Innendämmung
- Fenster nach historischem Vorbild erneuern, Blechabdeckung, Zeitzeugenfenster belassen
- Außentüren nach historischem Vorbild erneuern

Innenwände und Türen:
- Abbrucharbeiten / Entrümpelung
- Neue Wände zumeist Trockenbau als Installationswände / Vorsatzschalen
- Wandbekleidungen Fliesen / Putz
- Aufarbeitung der Bestandstüren, z.T. neue Türen

Decken und Fußböden:
- brandschutztechn. Ertüchtigung der Bestandsdecken gemäß den Anforderungen des baulichen Brandschutzes
- Decke über KG Dämmung zw. den Rippen, Zustand Rippendecke kontrollieren, Sperr- und Dämmschichten / Estrich / Fliesen
- Geschossdecken: Zustand Rippendecken kontrollieren, Ertüchtigung Brandschutz von
unten / Unterdecken / Aufbringen von Estrich / Linoleum / Fliesen

Hallen:
-Auslagerung der Sportgeräte
-neuer Fußbodenaufbau mit Dämmung / Fußbodenheizung im OG / flächenelastischer Sportboden mit Linoleum

Umkleide / Sanitärbereiche:
-neuer Fußbodenaufbau (Fußbodenheizung, Estrich, Fliesen bzw. Linoleum,) und Trennwänden aus Trockenbau
-Unterdecken gemäß Brandschutzanforderungen
-Stirnseitige Prallwände und herstellen von Ballwurfsicherheit

Dachboden
- Ertüchtigung Dachtragwerk
- Dämmung der Deckenebene / Gewölbedecke
- Laufbohlen oberhalb der Deckenbalken im Dachgeschoss nur an ausgewählten Stellen

Dach
-Neueindeckung mit Holländische Dachpfanne

Historische Sportgeräte
-Aufarbeitung und Wiedereinbau der historischen Sportgeräte und Wandverkleidung

WC-Trennwände
-Aufarbeitung und Wiederverwendung der hist. WC-Trennwände

Außenanlagen
-Zugang zum Gebäude barrierefrei herrichten. Errichtung einer neuen Toranlage nach hist. Vorbild.

Ausführungszeit: siehe Formblatt 214

Lagerflächen in Abstimmung mit der Bauleitung - eingeschränkte Platzverhältnisse
Vertragsgrundlage: VOB in aktueller gültiger Fassung

Zusätzliche allgemeine Vertragsbedingungen:

1. Der Auftragnehmer unterhält seine eigene Baustelleneinrichtung Flächennutzungen ausschließlich nach Abstimmung mit der Bauleitung.

2. Dokumentation:
Folgende Dokumentionen sind geschuldete Leistung und vor der Abnahme 2 x in Papierform und 1 x Digital beizubringen :
- Prüfzeugnisse/ Prüfberichte, Prüfbücher und Zulassungen für eingesetzte Materialien
- Lieferscheine, Qualitätsnachweise für eingesetzte Materialien
- Bautagesbücher
- Produktdatenblätter

3. Fachunternehmer- Fachbauleitererklärungen und Konformitätserklärungen sind vor Abnahme an die Bauüberwachung in 1 x digital und 1x als Papier als pdf zu übergeben.

4. Bautages- und Arbeitsberichte sind arbeitstäglich zu führen.
Bautagesbücher sind täglich durchnummeriert mit Wetter außen und im Gebäude, Mitarbeiterzahl, verbaute Materialien mit Verbauungsort zu führen und mindestens wöchentlich der Bauleitung des Auftraggebers zu übergeben.

5. Die Teilnahme an den Bauberatungen ist während der Ausführungszeit wöchentlich durch einen fachlich kompetenten und deutschsprachigen Vertreter abzusichern.

6. Der Auftragnehmer hat seine Bauleistungen so auszuführen, dass die öffentlichen Straßen und Gehwegflächen nicht verschmutzt oder beschädigt werden. Verschmutzungen sind sofort und eigenständig vom AN zu entfernen.
Eventuelle Kosten, die dem Auftragnehmer aus Nichtbeachtung dieser Vorschrift entstehen, hat der Auftragnehmer in voller Höhe einschließlich eventuell entstehender Folgekosten zu tragen.

8. Es kann zu mehreren Unterbrechungen der Arbeiten kommen auf Grund von erforderlichen Vorleistungen dritter, dies ist im Angebot mit einzukalkulieren.

9. nach der BgbBo § 82 Abs. 4, haben folgende Unterlagen
-Prüfzeugnisse/ Prüfberichte und Zulassungen für eingesetzte Materialien
-Lieferscheine, Qualitätsnachweise für eingesetzte Materialien
grundsätzlich auf der Baustelle für eventuelle Kontrollen griffbereit zu liegen und auf Anforderung der Baubehörde oder Bauüberwachung mindestens in Kopie auszuhändigen.

10. die Pausenversorgung im Baustellenbereich ist nach BG-Bau A25 verboten, hierfür sind die Mannschaft-Container zu nutzen. Der An ist verpflichtet eigenen Müll täglich mitzunehmen und fachgerecht zu entsorgen.

*Hinweis: Hinweis zur Baustelleneinrichtung*
Hinweis BE:

Die zentrale Baustelleneinrichtung, wie  Einhausung, Strom, Wasser und Toiletten werden durch ein extra Gewerk zur Verfügung gestellt.
Hier werden nur noch einzelne Leistungen ergänzt.

*Hinweis: Hinweis Abfall*
Der Abfall aus dem Bereich des Auftragnehmers ist arbeitstäglich zu beräumen, mindestens jedoch wöchentlich von der Baustelle zu entfernen oder in Container zu verbringen. Die Baustelle ist besenrein zu hinterlassen.
Bei Nichtbeachtung der o. g. Festlegung behält sich der Auftraggeber vor, die Beräumung und Entsorgung ohne weitere Ankündigung einem Dritten zu übertragen und die entstehenden Kosten an den verursachenden Auftragnehmer weiterzubelasten.

*Hinweis: Allgemeine Hinweise*
Sofern im Leistungsverzeichnis nicht gesondert erfasst, ist das Einrichten der Baustelle sowie die Vorhaltung der Baustelleneinrichtung in die Einheitspreise einzurechnen.
Lagerräume können im Objekt nicht zur Verfügung gestellt werden, Aufwendungen für entsprechende Baustelleneinrichtungen sind in die Einheitspreise einzurechnen.

Alle Abbruchleistungen verstehen sich prinzipiell inklusive Entsorgung, falls in der Einzelposition nicht anders beschrieben.
Die Abbruchmaterialien werden Eigentum des AN und sind ordnungsgemäß zu entsorgen.
Die entsprechenden Nachweise sind dem Auftraggeber spätestens mit der Schlussrechnung zu liefern.
Alle Transporte sind in die Einheitspreise einzurechnen.

Die einschlägigen Vorschriften zum Arbeits- und Gesundheitsschutz und zur Vermeidung von Unfällen sind unbedingt einzuhalten.
Besonders wird auf umsichtiges Verhalten bei brandgefährdeten Arbeiten wie Schweißen etc. sowie auf die Einhaltung von Ordnung und Sauberkeit auf der Baustelle hingewiesen.
Sämtliche Verunreinigungen sind sofort, spätestens jedoch am Ende jedes Arbeitstages zu beseitigen.
Die Baustelle ist arbeitstägig besenrein zu verlassen.

Alle verwendeten Bauprodukte sind nach Herstellervorschrift zu verarbeiten und einzubauen.
Die Lieferscheine für alle eingebauten Bauprodukte sind der Bauleitung sofort nach Einbau, spätestens mit der nächsten Abschlagsrechnung, einzureichen.
Die bautechnischen Nachweise entspr. BGBBO sind der Bauleitung unaufgefordert zu übergeben.

Einwände oder Bedenken gegen das Leistungsverzeichnis oder einzelne Positionen in technischer Hinsicht sind vom Bieter bei Abgabe seines Angebotes in schriftlicher Form auf gesondertem Blatt vorzubringen und zu begründen.
Werden bei geforderten Fabrikatsangaben keine Eintragungen durch den Bieter vorgenommen, gilt das ausgeschriebene Produkt als angeboten.

Vor Zuschlagserteilung hat der Bieter eine gültige Haftpflichtversicherung nachzuweisen.
Die oben beschriebenen Vorgaben sind bei der Preisbildung zu berücksichtigen und werden Vertragsbestandteil.

*Hinweis: Besonderen Vertragsbedingungen*
1. Baustrom/ Bauwasser:
Für Baustrom und Bauwasser werden vom Auftraggeber - siehe Formblatt 214 - der Bruttoabrechnungssumme in der Schlußrechnung in Abzug gebracht.
2. Der Auftragnehmer unterhält seine eigene Baustelleneinrichtung Flächennutzungen ausschließlich nach Abstimmungmit der Bauleitung.
3. Bauwesenversicherung:
Für das Bauvorhaben wird vom Auftraggeber eine Bauwesenversicherung abgeschlossen. Der Prämienanteil in Höhe von - siehe Formblatt 214 -, der Bruttoabrechnungssumme wird in der Schlußrechnung in Abzug gebracht. ´
4. Dokumentation:
Folgende Dokumentionen sind geschuldete Leistung und vor der Abnahme
2 x in Papierform und 1 x Digital beizubringen :
-Prüfzeugnisse/ Prüfberichte und Zulassungen für eingesetzte Materialien
-Lieferscheine, Qualitätsnachweise für eingesetzte Materialien
-Fachunternehmer- und Fachbauleitererklärungen,
Konformitätserklärungen
Bautages- und Arbeitsberichte sind arbeitstäglich zu führen und mindestens wöchentlich der Bauleitung des Auftraggebers zu übergeben.
5. anfallende Regiestunden sind vorab bei der Bauleitung anzumelden und spätesdens nach 6 Wochen abzurechnen. Später eingereichte Regieberichte finden kein Recht auf Anerkennung
6. Die Teilnahme an den Bauberatungen ist während der Ausführungszeit wöchentlich durch einen fachlich kompetenten und deutschsprachigen Vertreter abzusichern.

*Hinweis: Technische Vorbemerkungen*
1. BAULICHE VORAUSSETZUNGEN
- Maximale Ausbauhöhe:  2750 mm,
- Konstruktionstiefe:  ca. 60, 260 mm bzw. 300mm
- Wanduntergrund: KS-Mauerwerk, Bestandsmauerwerk bzw. Kalziumsilikatplatte
Der Wanduntergrund ist bauseits nach DIN 18202, Tabelle 3, Zeile 5, hergestellt.

2. GRUNDSÄTZLICH
Grundsätzlich gilt bei allen LV-Positionen:
Herstellen, Liefern und Montieren der beschriebenen Leistung.
Ausnahmen werden im Einzelbeschrieb erwähnt.

3. ANFORDERUNGEN AN PRALLWÄNDE UND VERKLEIDUNGEN
- Kraftabbau (KA) > 60%
- Ballwurfsicherheit nach DIN 18032, Teil 3
- Anforderungen an den Brandschutz DIN 4102 Teil 4: keine

Für alle angebotenen Systeme (mit und ohne Kraftabbau) müssen Prüfzeugnisse beigelegt werden.
Die Prüfzeugnisse müssen die im Leistungstext beschriebenen Kriterien ausnahmslos erfüllen:
- Material der ausgeschriebenen Verkleidungspaneele
- Gesamteinbautiefe
- Ballwurfsicherheit nach DIN 18 032, Teil 3
- Geprüft in vertikal angebautem Zustand an die Wand

Bereiche mit historischer Wandvertäfelung:
Auf Flächenbündigkeit wird zu Gunsten des Denkmalschutzes verzichtet.
Max. Erhebungen von bis zu 2 cm sind erlaubt (wieder aufzubringende Leisten in Rauteform)
Die Aufsetzleisten müssen an den Kanten die in die Halle zeigen, mit einem Radius >/= 2mm gerundet oder entsprechend gefast sein.

4. ANFORDERUNGEN AN AUSBAUELEMENTE
Der Auftragnehmer ist verpflichtet, sämtliche Maße alleinverantwortlich zu nehmen.
Evtl. Maßabweichungen sind vor Arbeitsbeginn mit der Bauleitung verbindlich zu klären.

Alle Türen inkl. der Umfassungszargen in die Halle bleiben. Die Prallwand endet an diesen Zargen.
Die Türen öffnen zur Hallengegenseite.

Bei der Herstellung der Tore ist zu beachten, dass die hallenseitige Verkleidung von
absolut eben und flächenbündig sein muss.
Ebenso sind die Anforderungen in Bezug auf Ballwurfsicherheit vollständig zu erfüllen.

Die Befestigung an Stahlprofilen hat durch verschweißen oder verschrauben zu erfolgen.
Die Befestigung durch Schussapparate ist nicht gestattet.

Montage
Es sind nur bauaufsichtlich zugelassene Montagesysteme anzuwenden.
Alle Ausbauelemente sind flächenbündig mit der Wandverkleidung, höhennivelliert, nicht sichtbar einzubauen.

5. HOLZSCHUTZ, KORROSIONSSCHUTZ
Unterkonstruktion Holz
Alle aus Massivholz bestehenden Unterkonstruktionen müssen vor der Montage allseitig mit einer umweltfreundlichen (blauer Engel) Holzschutz-Grundierung entsprechend Herstellerangabe nach DIN 68800 versehen werden.

Unterkonstruktion Stahl
Alle Stahlteile sind, wenn nicht anderweitig beschrieben, grundsätzlich in sendzimier- oder
feuerverzinkter Ausführung zu liefern.

6. EINTRAGUNGEN
Alle Eintragungen müssen prüffähig und zweifelsfrei sein, entsprechend den KEVM (B) BB bzw. EVM (B) BwB/E.

7. AUSFÜHRUNGSGRUNDLAGEN
Für die Ausführung der nachstehend beschriebenen Arbeiten gelten folgende Normen, Richtlinien, Verordnungen etc. in der jeweils aktuellen Fassung.
Ebenso gelten alle nicht zitierten Normen, welche zur normgerechten Ausführung der Leistungen notwendig sind.

- VOB, Teil A-C: Verdingungsordnung für Bauleistungen, akt. gültige Fassung
- DIN 18032, Teil 1-3 Hallen für Turnen, Spiele und Mehrzwecknutzung
- GUV SR 2001 Gemeindeunfallversicherungsverband
- DIN 4102, Teil 1-5 Brandverhalten von Baustoffen und Bauteilen
- DIN Eurocode 5 (EN 1995-1-1)  Holzschraubenverbindungen
- DIN DIN EN 1991 Lastannahmen für Bauten
- DIN 18202 Toleranzen im Hochbau
- DIN 18355 Tischlerarbeiten
- DIN DIN 58125:2023-11 Schulbau

### Titel 1 Vorbereitende Arbeiten

**1.10 Werkplanung / Statik**
*** Pauschalposition
Werkplanung und Statik, sowie technische Bearbeitung
für Prallwandkonstruktionen (Holz) einschl. Tore, Türen, Klappen und Luken, bestehend aus:

Ausführungsgespräch mit Festlegung des genauen Leistungsumfanges vor Planungsbeginn auf der Baustelle.
Aufmaß mit den Festlegungen des Ausführungsgespräches.
Erstellung von prüffähigen Fertigungs- und Montagezeichnungen, zur Genehmigung durch den Architekten, bzw. Auftraggeber bestehend aus:
Zeichnerischen Darstellung und Bemaßung aller Wandansichten mit allen Ausbauelementen im Maßstab 1 : 50,
Zeichnerischen Darstellung und Bemaßung aller Ausbauelemente, Bauteile und Anschlusspunkte als Horizontal- und Vertikalschnitte im Maßstab 1:5,
Ausführliche Benennung der zur Ausführung kommenden Bauelemente mit Fabrikatsbezeichnungen der Einzelprodukte.

Vorlage als digitaler Plansatz beim Architekten,
ggf. Korrektur bis zur endgültigen Planfreigabe sowie nachgehende  Wiedervorlage eines 2-fachen Plansatzes beim Architekten.
Vorlage eines 1-fachen Plansatzes der letztendlich ausgeführten Konstruktionen beim Architekten in Papierform und zusätzlich in digitaler Form.

Sämtliche Pläne sind nach Terminplan einzureichen.
Erst mit Freigabe der genehmigten Ausführungspläne darf mit der Ausführung des Auftrages begonnen werden.
Menge: 1 psch

**1.20 Baustelle einrichten**
*** Pauschalposition
Einrichten der Baustelle mit erforderlichen Maschinen  und Werkzeugen, sowie Räumen und besenreines  Verlassen der Baustelle nach Beendigung der Arbeiten.
Die Einheitspreise enthalten auch das Vorhalten der Materialien und Hilfsstoffe etc
Menge: 1 psch

**1.30 Gerüstkosten**
*** Pauschalposition
für die Dauer der Montagezeit. Gerüste als Fahrgerüste,
Flächengerüste oder Hebebühnen, entsprechend der jeweiligen Bauaufgabe unter Beachtung der Unfallverhütungsvorschriften bzw. Auflagen der  Berufsgenossenschaft.
Menge: 1 psch

**1.40 Sicherungsarbeiten am Sportboden**
Für den bauseitig verlegten Fußboden sind geeignete Sicherungsmaßnahmen zu ergreifen, und zwar wie folgt.
Die gesamte Bodenfläche mit rutschfester Bauschutz-Folie mit flüssigkeitsdichter unterseite mind. 0,1 mm dick vollflächig abdecken mind. 10 cm überlappend dicht auf Fußboden verkleben.
Menge: 560 m²

### Titel 2 Prallwand Holz EG

**2.10 Prallwand-Unterkonstruktion mit KA, d = bis 6 cm**
Prallwand-Unterkonstruktion als Tragkonstruktion der
Prallwandverkleidung, flächenelastisch in geprüfter Konstruktion nach
DIN 18032, wie in Technische Vorbemerkungen beschrieben.
Ballwurfsicherheit nach DIN 18032, Teil 1 und Teil 3,
Befestigungsuntergrund: Bestands-Mauerwerk geputzt
Holzunterkonstruktion mit Massivholz-Grundlattung
maßhaltig gehobelt und Schwing- und Montagelattung aus Multiplex-Sperrholzstreifen Dicke
18 mm,
Lattenachsabstand in jeder Lage ca. 650 mm oder
gleichwertige Unterkonstruktion entsprechend dem
Prüfzeugnis des Bieters. Zur Aufnahme der nachfolgenden Position Wandverkleidung.
Die Konstruktion ist nach den Vorgaben der DIN 18202 genau auszurichten.
Kraftabbau > 60 %, bis 2m Höhe umlaufend

Gesamtwandaufbau: ca. 60 mm,
Einbauhöhe: OKFFB bis 2,55 m
Prallwandhöhe gesamt: 2,55m
Einbauort: Stirnwand EG, Achse D

angebotenes Fabrikat: ............................................
(Bieterangabe)

Prüfzeugnis Ballwurfsicherheit .................................

Prüfzeugnis Kraftabbau: ...................................
Menge: 9,5 m²

**2.20 Prallwand-Unterkonstruktion mit KA, d= 31 cm**
Prallwand-Unterkonstruktion als Tragkonstruktion der Prallwandverkleidung,
wie in Vorposition detailliert beschrieben, jedoch
Befestigungsuntergrund: KS Mauerwerk

Gesamtwandaufbau: 310 mm
Einbauhöhe: OKFFB bis 2.55 m
Prallwandhöhe gesamt: 2,55 m
Einbauort: Stirnwand EG (Geräteraum), Achse D
angebotenes Fabrikat:  ............................................
  (Bieterangabe)

Prüfzeugnis Ballwurfsicherheit .................................

Prüfzeugnis Kraftabbau: ...................................
Menge: 15 m²

**2.30 Dämmung**
Innenwanddämmung als Schall- / Dröhn-Schutz, bestehend aus Mineralfaserdämmung.
Dicke: 40 mm
Baustoffklasse B1 (schwer entflammbar) nach DIN 4102.
Montage innerhalb der Unterkonstruktion.
Gegen Abrutschen mit geeigneten Absturzsicherungsmaßnahmen gesichert
Menge: 24,5 m²

**2.40 Rieselschutzvlies**
Vollflächige Überdeckung der vorbeschriebenen Unterkonstruktion mit Rieselschutzvlies, Farbe schwarz, einschließlich mechanischen Schutzes durch Gewebeeinlage.
 Baustoffklasse B 2 (normal entflammbar) gemäß DIN 4102
Stöße sind mindestens 5 cm zu überdecken und mit geeigneten Klebeband zu verkleben
Menge: 24,5 m²

**2.50 Wandverkleidung Birke-Multiplex Sperrholz, d= 18 mm**
Wandverkleidung Prallwand,
aus Birke-Multiplex-Sperrholzplatten,
Äußerste Deckfurnier-Lagen mit Birke-Messerfurnier belegt,
in der Güteklasse A.
Paneellänge: bis 2,50m
Paneelhöhe: 0,36 bis 0,46m
Dicke ca. 18 mm,
Verlegerichtung: horizontal,
Fugenbreite: ca. 5 - 6 mm, max 8 mm
Kanten umlaufend im Radius von 3 mm gerundet,
liefern und montieren.
Befestigung durch Senkkopfschrauben, flächenbündig,
Oberflächenbehandlung mit B 1 - Lack (ges. Position).
Einbauhöhe bis 3.000 mm über OK FFB Sportboden,
Mit bauaufsichtlichem Prüfzeugnis.

Angeb. Fabrikat: ...................................
  (vom Bieter auszufüllen)
Menge: 24,5 m²

**2.60 Bodenanschlussdichtung**
Bodenanschlussdichtung aus Gummi, hochelastisch, für Sockel-Abschlussprofil.
Die Dichtung muss alle Bodenbewegungen schwallwasserdicht ausgleichen.
Menge: 12 m

**2.70 Verkleidung Leibungen**
Leibungsverkleidung als seitliche Abdeckung der Sportgerätenische und Türnischen zu vorbeschriebener Wandverkleidung.
Längskanten im Radius von 10 mm gerundet.
Leistung bestehend aus: 1-lagiger Unterkonstruktion- Leibungsbrett, Material mit Kantenbearbeitung als  Zulage zu vorbeschriebener Wandverkleidung
Menge: 12 m

**2.80 Fugenabdeckung Holz, HPL**
Fugenabdeckung
an Anschlüssen (Leibungen) von Einbauteilen an das Bauwerk,
zur Überbrückung der Konstruktionstiefe der Prallwand,
aus Holz,
Querschnitt ca. 100 / 12 mm,
Spanplatte mit Oberfläche HPL, Farbe nach Wahl AG
Dicke 0,8 mm,
liefern,
befestigen an Mauerwerk und Unterkonstruktion
Prallwand.
Menge: 50 m

**2.90 Oberflächenbehandlung PUR-Lack**
Oberflächenbehandlung der oben beschriebenen Wandverkleidungen, Abrollbretter,
Leibungsverkleidungen
aus Multiplex-Paneelen
mit 2K-PUR-Lack,
inkl. aller notwendigen Holz- und Lackzwischenschliffe.
Farbton: transparent.
Menge: 24,5 m²

**2.100 Oberflächenbehandlung, Plattenrückseite**
Oberflächenbehandlung der beschriebenen
Wandbekleidungen, Abrollbretter, Leibungs
verkleidungen, etc., auf der Plattenrückseite,
mit demselben Lacksystem wie auf der
Frontseite.

Farbton:  transparent

Die rückseitige Lackierung ist notwendig um
erhöhte, bzw. ungleichmäßige Feuchtigkeits
aufnahme und somit Plattenverzug zu
verhindern.
Menge: 24,5 m²

**2.110 Oberflächenbehandlung Kanten**
Zulage für umlaufende Kantenbearbeitung.
 Die Leistung umfasst:
- Feinschliff der Schnittkanten
- Oberflächenbehandlung aller Kanten der
  Bekleidungspaneele im Farbton der
  Ansichtsfläche.
Menge: 100 m

**2.120 Aussparungen Griffe**
Aussparungen  für Tür- und Tormuschelgriffe,
bis ca. 250 mm x 250 mm,
in die Prallschutzfläche entsprechend Herstellervorschriften fachgerecht
einarbeiten bzw. anarbeiten,
einschl. notwendiger Materialien.
Menge: 1 St

**2.130 Aussparungen Schalter, Dosen**
Aussparungen wie Schalter, Steckdosen u.ä.
bis ca. 100 mm x 100 mm oder D = 100 mm
in die Prallwandkonstruktion entsprechend Herstellervorschriften fachgerecht einarbeiten bzw. anarbeiten,
einschl. notwendiger Materialien.
Menge: 6 St

**2.140 Zulage Ausschnittverstärkung**
Zulage für Ausschnittverstärkung mit hinterlegter
Montageplatte für Hohlwanddosen, schwarz lackiert.
Menge: 6 St

**2.150 Auskleidung Heizköpernischen**
Auskleidung von Heizköpernischen als
Nische in der Wandverkleidung
Abmessungen ca. 1,20 x 1,17m
Nischentiefe ca. 16cm
wie folgt:
Nischenrückwand und Leibungen 3-seitig
Multiplexplatte braun beschichtet
komplett mit Lieferung und Montage
Menge: 15 St

**2.160 Ballabrollbrett Birke-Multiplex, 31 cm**
Ballabrollbrett Birke-Multiplex als obere Abdeckung der vorbeschriebenen Wandverkleidung,
mit nicht sichtbarer Stirnseite, Stirnseite von senkrechten Platten verdeckt,
Gesamtwandaufbau bis ca. 31 cm,
aus Material wie für die Wandverkleidung beschrieben,
18 mm dick,
verdeckt verschraubt,
einschl. Stahl-Unterkonstruktion,
oberseitig mit Keilbohle,
Oberseite im Winkel von ca. 14° geneigt.
Menge: 6 m

**2.170 Ballabrollbrett Birke-Multiplex, 6 cm**
Ballabrollbrett Birke-Multiplex
als obere Abdeckung der vorbeschriebenen Wandverkleidung,
mit nicht sichtbarer Stirnseite, Stirnseite von senkrechten Platten verdeckt,
Gesamtwandaufbau bis ca. 6 cm,
aus Material wie für die Wandverkleidung beschrieben,
18 mm dick,
verdeckt verschraubt,
einschl. Stahl-Unterkonstruktion,
oberseitig mit Keilbohle,
Oberseite im Winkel von ca. 14° geneigt.
Menge: 6 m

### Titel 3 Prallwand Holz OG

**3.10 Prallwand-Unterkonstruktion mit KA, d= 24,5 cm oberhalb**
Prallwand-Unterkonstruktion als Tragkonstruktion der Prallwandverkleidung, flächenelastisch in geprüfter Konstruktion nach DIN 18032, wie in Technische Vorbemerkungen  beschrieben.
Ballwurfsicherheit nach DIN 18032, Teil 1 und Teil 3,
Befestigungsuntergrund: Bestands-Mauerwerk geputzt
Holzunterkonstruktion mit Massivholz-Grundlattung maßhaltig gehobelt und Schwing- und Montagelattung aus Multiplex-Sperrholzstreifen Dicke ca.18 mm,
Lattenachsabstand in jeder Lage ca. 650 mm oder gleichwertige Unterkonstruktion entsprechend dem Prüfzeugnis des Bieters.
Zur Aufnahme der nachfolgenden Position Wandverkleidung.
Die Konstruktion ist nach den Vorgaben der DIN 18202 genau auszurichten.
Kraftabbau > 60 %, bis 2m Höhe umlaufend

Gesamtwandaufbau: ca. 245 mm,
Einbauhöhe: ab 1,12 bis 2,0 m
Prallwandhöhe gesamt: 2,0m
Einbauort: Stirnwand OG, Achse C

angebotenes Fabrikat:  ............................................
  (Bieterangabe)

Prüfzeugnis Ballwurfsicherheit .................................

Prüfzeugnis Kraftabbau: ...................................
Menge: 4,5 m²

**3.20 Prallwand-Unterkonstruktion mit KA, d= 24,5 cm Vertäfelung**
Prallwand-Unterkonstruktion als Tragkonstruktion der Prallwandverkleidung, flächenelastisch in geprüfter Konstruktion nach DIN 18032, wie in Technische Vorbemerkungen  beschrieben.
Ballwurfsicherheit nach DIN 18032, Teil 1 und Teil 3,
Befestigungsuntergrund: Bestands-Mauerwerk geputzt
Holzunterkonstruktion mit Massivholz-Grundlattung maßhaltig gehobelt und Schwing- und Montagelattung aus Multiplex-Sperrholzstreifen Dicke ca.18 mm,
Lattenachsabstand in jeder Lage ca. 650 mm oder gleichwertige Unterkonstruktion entsprechend dem Prüfzeugnis des Bieters.
Zur Aufnahme der nachfolgenden Position Wandverkleidung.
Die Konstruktion ist nach den Vorgaben der DIN 18202 genau auszurichten.
Kraftabbau > 60 %, bis 2m Höhe umlaufend

Gesamtwandaufbau: ca. 245 mm,
Einbauhöhe: ab 1,12 bis 2,0 m
Prallwandhöhe gesamt: 2,0m
Einbauort: Stirnwand OG, Achse C

angebotenes Fabrikat:  ............................................
  (Bieterangabe)

Prüfzeugnis Ballwurfsicherheit .................................

Prüfzeugnis Kraftabbau: ...................................
Menge: 5,5 m²

**3.30 Prallwand-Unterkonstruktion mit KA, d= 26 cm**
Prallwand-Unterkonstruktion als Tragkonstruktion der Prallwandverkleidung,
wie in Vorposition detailliert beschrieben, jedoch
Befestigungsuntergrund: KS Mauerwerk

Gesamtwandaufbau: 260 mm
Einbauhöhe: OKFFB bis 2,69 m
Prallwandhöhe gesamt: 2,69 m
Einbauort: Stirnwand OG (Geräteraum), Achse D
angebotenes Fabrikat:  ............................................
  (Bieterangabe)

Prüfzeugnis Ballwurfsicherheit .................................

Prüfzeugnis Kraftabbau: ...................................
Menge: 16 m²

**3.40 Prallwand-Unterkonstruktion mit KA, d = bis 6 cm**
Prallwand-Unterkonstruktion als Tragkonstruktion der
Prallwandverkleidung, flächenelastisch in geprüfter Konstruktion nach
DIN 18032, wie in Technische Vorbemerkungen beschrieben.
Ballwurfsicherheit nach DIN 18032, Teil 1 und Teil 3,
Befestigungsuntergrund: Bestands-Mauerwerk geputzt
Holzunterkonstruktion mit Massivholz-Grundlattung
maßhaltig gehobelt und Schwing- und Montagelattung aus Multiplex-Sperrholzstreifen Dicke
18 mm,
Lattenachsabstand in jeder Lage ca. 650 mm oder
gleichwertige Unterkonstruktion entsprechend dem
Prüfzeugnis des Bieters. Zur Aufnahme der nachfolgenden Position Wandverkleidung.
Die Konstruktion ist nach den Vorgaben der DIN 18202 genau auszurichten.
Kraftabbau > 60 %, bis 2m Höhe umlaufend

Gesamtwandaufbau: ca. 60 mm,
Einbauhöhe: OKFFB bis 2,55 m
Prallwandhöhe gesamt: 2,55m
Einbauort: Stirnwand EG, Achse D

angebotenes Fabrikat: ............................................
(Bieterangabe)

Prüfzeugnis Ballwurfsicherheit .................................

Prüfzeugnis Kraftabbau: ...................................
Menge: 11 m²

**3.50 Dämmung**
Innenwanddämmung als Schall- / Dröhn-Schutz, bestehend aus Mineralfaserdämmung.
Dicke: 40 mm
Baustoffklasse B1 (schwer entflammbar) nach DIN 4102.
Montage innerhalb der Unterkonstruktion.
Gegen Abrutschen mit geeigneten Absturzsicherungsmaßnahmen gesichert
Menge: 31,5 m²

**3.60 Rieselschutzvlies**
Vollflächige Überdeckung der vorbeschriebenen Unterkonstruktion mit Rieselschutzvlies, Farbe schwarz, einschließlich mechanischen Schutzes durch Gewebeeinlage.
 Baustoffklasse B 2 (normal entflammbar) gemäß DIN 4102
Stöße sind mindestens 5 cm zu überdecken und mit geeigneten Klebeband zu verkleben
Menge: 31,5 m²

**3.70 Wandverkleidung Birke-Multiplex Sperrholz, d= 18 mm**
Wandverkleidung Prallwand,
aus Birke-Multiplex-Sperrholzplatten,
Äußerste Deckfurnier-Lagen mit Birke-Messerfurnier belegt,
in der Güteklasse A.
Paneellänge: bis 2,50m
Paneelhöhe: 0,36 bis 0,46m
Dicke ca. 18 mm,
Verlegerichtung: horizontal,
Fugenbreite: ca. 5 - 6 mm, max 8 mm
Kanten umlaufend im Radius von 3 mm gerundet,
liefern und montieren.
Befestigung durch Senkkopfschrauben, flächenbündig,
Oberflächenbehandlung mit B 1 - Lack (ges. Position).
Einbauhöhe bis 3.000 mm über OK FFB Sportboden,
Mit bauaufsichtlichem Prüfzeugnis.

Angeb. Fabrikat: ...................................
  (vom Bieter auszufüllen)
Menge: 31,5 m²

**3.80 Bodenanschlussdichtung**
Bodenanschlussdichtung aus Gummi, hochelastisch, für Sockel-Abschlussprofil.
Die Dichtung muss alle Bodenbewegungen schwallwasserdicht ausgleichen.
Menge: 24 m

**3.90 Verkleidung Leibungen**
Leibungsverkleidung als seitliche Abdeckung der Sportgerätenische und Türnischen zu vorbeschriebener Wandverkleidung.
Längskanten im Radius von 10 mm gerundet.
Leistung bestehend aus: 1-lagiger Unterkonstruktion- Leibungsbrett, Material mit Kantenbearbeitung als  Zulage zu vorbeschriebener Wandverkleidung
Menge: 12 m

**3.100 Fugenabdeckung Holz, HPL**
Fugenabdeckung
an Anschlüssen (Leibungen) von Einbauteilen an das Bauwerk,
zur Überbrückung der Konstruktionstiefe der Prallwand,
aus Holz,
Querschnitt ca. 100 / 12 mm,
Spanplatte mit Oberfläche HPL, Farbe nach Wahl AG
Dicke 0,8 mm,
liefern,
befestigen an Mauerwerk und Unterkonstruktion
Prallwand.
Menge: 50 m

**3.110 Oberflächenbehandlung PUR-Lack**
Oberflächenbehandlung der oben beschriebenen Wandverkleidungen, Abrollbretter,
Leibungsverkleidungen
aus Multiplex-Paneelen
mit 2K-PUR-Lack,
inkl. aller notwendigen Holz- und Lackzwischenschliffe.
Farbton: transparent.
Menge: 31,5 m²

**3.120 Oberflächenbehandlung Plattenrückseite**
Oberflächenbehandlung der beschriebenen
Wandbekleidungen, Abrollbretter, Leibungs
verkleidungen, etc., auf der Plattenrückseite,
mit demselben Lacksystem wie auf der
Frontseite.

Farbton:  transparent

Die rückseitige Lackierung ist notwendig um
erhöhte, bzw. ungleichmäßige Feuchtigkeits
aufnahme und somit Plattenverzug zu
verhindern.
Menge: 31,5 m²

**3.130 Oberflächenbehandlung Kanten**
Zulage für umlaufende Kantenbearbeitung.
 Die Leistung umfasst:
- Feinschliff der Schnittkanten
- Oberflächenbehandlung aller Kanten der
  Bekleidungspaneele im Farbton der
  Ansichtsfläche.
Menge: 100 m

**3.140 Aussparungen Griffe**
Aussparungen  für Tür- und Tormuschelgriffe,
bis ca. 250 mm x 250 mm,
in die Prallschutzfläche entsprechend Herstellervorschriften fachgerecht
einarbeiten bzw. anarbeiten,
einschl. notwendiger Materialien.
Menge: 1 St

**3.150 Aussparungen Schalter, Dosen**
Aussparungen wie Schalter, Steckdosen u.ä.
bis ca. 100 mm x 100 mm oder D = 100 mm
in die Prallwandkonstruktion entsprechend Herstellervorschriften fachgerecht einarbeiten bzw. anarbeiten,
einschl. notwendiger Materialien.
Menge: 6 St

**3.160 Zulage Ausschnittverstärkung**
Zulage für Ausschnittverstärkung mit hinterlegter
Montageplatte für Hohlwanddosen, schwarz lackiert.
Menge: 6 St

**3.170 Ballabrollbrett Birke-Multiplex, 26 cm**
Ballabrollbrett Birke-Multiplex als obere Abdeckung der vorbeschriebenen Wandverkleidung,
mit nicht sichtbarer Stirnseite, Stirnseite von senkrechten Platten verdeckt,
Gesamtwandaufbau bis ca. 26 cm,
aus Material wie für die Wandverkleidung beschrieben,
18 mm dick,
verdeckt verschraubt,
einschl. Stahl-Unterkonstruktion,
oberseitig mit Keilbohle,
Oberseite im Winkel von ca. 14° geneigt.
Menge: 6 m

**3.180 Ballabrollbrett Birke-Multiplex, 6 cm**
Ballabrollbrett Birke-Multiplex
als obere Abdeckung der vorbeschriebenen Wandverkleidung,
mit nicht sichtbarer Stirnseite, Stirnseite von senkrechten Platten verdeckt,
Gesamtwandaufbau bis ca. 6 cm,
aus Material wie für die Wandverkleidung beschrieben,
18 mm dick,
verdeckt verschraubt,
einschl. Stahl-Unterkonstruktion,
oberseitig mit Keilbohle,
Oberseite im Winkel von ca. 14° geneigt.
Menge: 6 m

**3.190 Ballabrollbrett Birke-Multiplex, 24,5 cm**
Ballabrollbrett Birke-Multiplex
als obere Abdeckung der vorbeschriebenen Wandverkleidung,
mit nicht sichtbarer Stirnseite, Stirnseite von senkrechten Platten verdeckt,
Gesamtwandaufbau bis ca. 24,5cm,
aus Material wie für die Wandverkleidung beschrieben,
18 mm dick,
verdeckt verschraubt,
einschl. Stahl-Unterkonstruktion,
oberseitig mit Keilbohle,
Oberseite im Winkel von ca. 14° geneigt.
Menge: 4,75 m

### Titel 4 Türen / Tore / Klappen

*Hinweis: Technische Vorbemerkungen Geräteraumabschlusstore*
In der o. g. Sporthalle sollen Schwebetore zum Abschluss der Geräteräume eingebaut werden.
Folgende Bedingungen müssen die angebotenen Tore mind. erfüllen:
Torblätter aus verwindungsfrei verschweißtem Stahlrechteckrohr in den statisch erforderlichen Abmessungen,
Rohrquerschnitt der Außenrahmen mind. 60/40/2.
Blendrahmen in verleimter Holzkonstruktion ca. 60 mm
stark oder aus verwindungsfrei verschweißtem Stahlrechteckrohr in den statisch erforderlichen Abmessungen.
Alle Stahlteile mit Fertiganstrich im Farbton RAL nach Wahl des AG, alle Holzteile mit Bläuesperrgrundierung.
Die Tore müssen einen gleichmäßigen Lauf aufweisen und leicht zu bedienen sein.
Die Tore müssen der DIN EN 13241-1 entsprechen.
Die Einhaltung der DIN muss durch eine Erstprüfung einer anerkannten Prüfstelle, werkseigene Prüfungen und die werkseigene Produktionskontrolle sichergestellt sein.
Der Prüfbericht über die Erstprüfung durch eine anerkannte Prüfstelle muss dem Angebot beigefügt werden. Angebote ohne diesen Nachweis werden von der Wertung ausgeschlossen.

Die folgenden Richtlinien der DIN 18032 und Vorschriften der GUV sind einzuhalten:
Die Tore müssen jederzeit vom Geräteraum aus zu öffnen sein.
Die senkrechte Führung der Tore muss so erfolgen, dass sie weder beim Öffnen noch im geöffneten Zustand in die Halle hineinragen können.
Der Bewegungsmechanismus muss so konzipiert sein, dass Quetsch- u. Scherstellen an diesem Mechanismus sowie an der oberen und unteren Torkante vermieden werden.
Der Abstand zwischen Fußboden und starrer Torunterkante beträgt min. 10 cm. Diese Sicherheitsöffnung muss, bis auf einen Zirkulationsspalt von ca. 2 cm Höhe, wieder durch verformbares Weichmaterial, welches als formstabile Sicherheitspolsterleiste ausgebildet ist, verschlossen werden.
Weitere Forderungen:
Die Tore müssen absolut ballwurfsicher sein.
Der Verschluss erfolgt durch ein Stangenschloss mit Verriegelung nach oben.
Die Verschlussstange ist federnd gelagert und muss beim Schließen der Tore automatisch einrasten.
Der Schließvorgang der Tore muss durch eine spezielle Dämpfungseinrichtung weich abgefangen werden, damit ein unkontrolliertes Zuschlagen bei unsachgemäßer Behandlung ausgeschlossen ist.
Das Tor muss ca. 30 cm vor Erreichen der Endstellung abgebremst werden.
Die Dämpfung muss bei hoher Schließgeschwindigkeit stark wirken und darf bei normaler Schließgeschwindigkeit das leichte Schließen der Tore nicht behindern.

Die Bedienung von der Hallenseite muss über einen versenkt liegenden, großformatigen Klappringmuschelgriff erfolgen. Die Gegengewichte sind über kugelgelagerte Seilrollen mittels Stahlseilen nach DIN 3066 zu führen. Sie erhalten eine allseitige Verkleidung aus 18 mm starken Multiplexplatten.
Die Montage der Torelemente erfolgt vor den Leibungen und dem Sturz in der Flucht der Prallwand an stabilen 3 seitig umlaufenden Stahlwinkeln, welche ausschließlich durch Spreizdübel und starken Schrauben mit dem Mauerwerk oder Beton verbunden werden dürfen.
Die Befestigung an Stahlprofilen hat durch verschweißen oder verschrauben zu erfolgen.
Die Befestigung durch Schussapparate ist nicht gestattet.
Die Deckenführungsschienen müssen durch den örtlichen Gegebenheiten angepasste Konstruktionen aus BSH an der Geräteraumdecke abgehangen werden.

**4.10 Stahlwinkel, 100/70 mm**
Stahlwinkel, schwere Ausführung,
100 x 70 mm,
Materialdicke mind. 5 mm,
feuerverzinkt,
verschiedene Längen,
liefern,
an Wänden aus KS aufdübeln,
zur Aufnahme von Blendrahmen der Tore.
Menge: 10 m

**4.20 Geräteraumtor 3010 x 2500 mm**
Geräteraumtor
zum wandbündigen Abschluss der Geräteräume.
Die Richtlinien der DIN 18032 und Vorschriften der GUV
sind einzuhalten.
Ausführung wie in den Technischen Vorbemerkungen beschrieben.
mit TÜV-geprüfter Absturzsicherung als zusätzliche
Fallsicherung des Tores.

Abmessung Rohbau B x H ca. 3.010 x  2.500 mm.
(Höhe ab OKFFB)

Die Deckenführungsschienen dürfen im Geräteraum nicht tiefer liegen als die Unterkante geöffneter Torflügel am tiefsten Punkt.

Aufdoppelung
Hallenseitige Aufdoppelung der Torkonstruktion mit
Material entsprechend der Wandverkleidung. Die
Fugen-Teilung der Prallwand ist zu übernehmen.
Die Tore werden in der Position der Wandverkleidung
übermessen, die Wandverkleidung der Tore wird dort
abgerechnet.
Einzukalkulieren ist hier der erforderliche Mehraufwand
im Zusammenhang mit der Bekleidung der Tore.

Nach Aufbringen des Prallwandmaterials muss nochmals eine Nachstellung der gegengewichte und eine Feineinstellung der Geräteraumtore erfolgen.
Die Spaltmaße nach Vorgabe Unfallkasse < 8 mm sind unbedingt einzuhalten.
Ein zusätzlicher Montageeinsatz mit einer separaten Anfahrt ist erforderlich und in den Einheitspreis einzurechnen.

Einsteckschloss Klasse 4,
für PZ vorgerichtet,
Hallenseitig Turnhallen-Muschelgriff Edelstahl matt

je Geräteraumtor ist ein freier Lüftungsquerschnitt von > 0,14m² vorzusehen

angebotenes Fabrikat: ...........................................,

Sichtbare Stahlteile farbbeschichtet RAL nach Wahl des AG,

Bieterangaben zur Erstprüfung nach DIN EN 13241-1:

Angebotenes Fabrikat  : ............................................

Fabrikat/Typ der Absturzsicherung: ..............................

Prüfbericht Nr.: .............................................................

Prüfstelle: .....................................................................
Dem Angebot ist eine Kopie des Prüfberichtes beizulegen.

Durchmesser der Drahtseile (mm): ...................................
  (Bieterangabe)

Torelemente herstellen, frei Baustelle liefern und gebrauchsfertig montieren.
Anmerkung:
Alle oben angefragten Angaben müssen vom Bieter vollständig ausgefüllt, alle geforderten Nachweise müssen dem Angebot in prüffähiger Form beigefügt werden.
Menge: 2 St

**4.30 Kraftabbau Tor (Feder)**
Zulage zu dem vorbeschriebenen Geräteraumtor
für das Ausrüsten mit flächenelastischer
Prallwandkonstruktion (Kraftabbau > 60 %).

Die flächenelastischen Prallwandeigenschaften müssen
für die gesamte Aufdoppelungsfläche (Torblatt und
Torzarge / Blendrahmen) nachgewiesen werden.

{Der Kraftabbau des Torblattes muss durch eine
federnd gelagerte Aufhängung der Beschläge realisiert
werden. Zusätzliche kraftabbauende Leisten auf dem
Torblattrahmen sind nicht erwünscht.} {überprüfen}

Angebotenes Fabrikat :  .............................................
(vom Bieter einzutragen)

Typ ............................................................................

Prüfzeugnis-Nr. :  .......................................................
Menge: 2 St

**4.40 Leibungsverkleidung Torgegengewichte**
Leibungsverkleidung zur Abdeckung der Torgegengewichte
aus einer 16 mm starken, beidseitig HPL-beschichteten
Spanplatte,
Dekor weiß,
Verkleidungsplatten in Torblendrahmen eingenutet und an
Betonkonstruktion befestigt.
Alle sichtbaren Kanten 2 mm gefast.
Leibungstiefe: ca. 450 mm.
Menge: 10 m

**4.50 Schiebeklappe Taster 20x20**
Aussparung mit Schiebeklappe
zur Aufnahme von Tastern und Schaltern,
Abmessung:  LB x LH x LT ca.  200 x 200 x 100 mm,
in der Prallwand herstellen,
Rückwand aus Stahlbeton als Untergrund für Einbauteile vorbereiten,
durch Grundierung und Glattspachtelung,
Abdeckung als Schiebeklappe mit Plexiglasscheibe
als ballwurfsicherer und prallwandtauglicher Sicherheitsverschluss,
gemäß DIN 18032,
einschl. Einfräsen einer halbrunden Grifföffnung.
Anordnung flächenbündig direkt in der Paneelverkleidung.
Ausführung incl. aller Ausschnitte, Auswechslungen und
Verstärkungen der Unterkonstruktion.
Die Ballwurfsicherheit muss durch eine Prüfung
nachgewiesen sein.
Menge: 2 St

### Titel 5 Sonstiges

**5.10 Zusätzliche Anfahrt auf Anforderung**
Zulage für eine zusätzliche Anfahrt,
nur auf besondere Abforderung durch die Bauleitung.
Erläuterung:
Die Ausführung der Prallwände und Einbauelemente ist in Abstimmung mit den anderen beteiligten Gewerken vorzunehmen.
Die Technologie macht es prinzipiell erforderlich, dass die Leistungen nicht in einem Zug, sondern schrittweise nach Baufortschritt Haustechnik, Sportboden etc. ausgeführt werden müssen.
Dies ist bereits in die Einheitspreise der oben beschriebenen Positionen einzurechnen.
Die Vergütung von zusätzlichen Anfahrten ist nur bei außerplanmäßigen
Gegebenheiten und nur auf ausdrückliche Anweisung der Bauleitung möglich.
Menge: 2 St

**5.20 Erschwerter Transport OG, Zulage**
*** Pauschalposition
Zulage für den erschwerten Transport aller Materialien
in das 1. OG.
Hinweis:
Aufzug ist nicht vorahnden
Menge: 1 psch

**5.30 Tagesunterkunftcontainer, 4 Personen, 15 m²**
neuwertige Container stapelbar für Tagesunterkunft liefern aufbauen an das Baustromnetz anschließen und wieder abbauen.
stapelbar, beheizbar, mit Klimagerät
Außer den vollen Monaten werden Teilzeiten nach Tagen zu 1/30 des Einheitspreises abgerechnet.
Ausstattung 1 Tische 4 Stühle
Containergröße: ca. 15 m² (6,0/2,5 m)
Menge: 1 Stk

**5.40 Tagesunterkunftcontainer, Unterhalt**
neuwertige Container stapelbar für Tagesunterkunft vorhalten und reinigen
stapelbar, beheizbar, mit Klimagerät
Außer den vollen Monaten werden Teilzeiten nach Tagen zu 1/30 des Einheitspreises
abgerechnet.
Ausstattung 1 Tisch 4 Stühle
1x wöchentliche Reinigung
Containergröße: ca. 15 m² (6,0/2,5 m)
Menge: 2 Mt

**5.50 Dokumentation**
Folgende Dokumentionen sind geschuldete Leistung und vor 2 Wochen der Abnahme an die Bauüberwachung zu übergeben
2 x in Papierform und 1 x Digital als pdf beizubringen :
- Dokumentation vor Beginn der Arbeiten mit aussagekräftigen Bildnachweisen
-Prüfzeugnisse/ Prüfberichte und Zulassungen für eingesetzte Materialien
-Lieferscheine, Qualitätsnachweise für eingesetzte Materialien
-Bedienungs- und Wartungsanleitungen
-Fachunternehmer- und Fachbauleitererklärungen, Konformitätserklärungen, Bautages- und Arbeitsberichte sind arbeitstäglich zu führen und mindestens wöchentlich der Bauleitung des Auftraggebers zu übergeben.
- Dokumentation nach den Arbeiten mit aussagekräftigen Bildnachweisen
Menge: 1 pau

USt %: 19
